# Revestimiento de peldaño de escalera interior, con piezas de gres esmaltado. Colocación en capa fina

- Propiedad del archivo: CYPE Ingenieros S.A.
- Formato: FIEBDC-3/2016
- Programa: Generador de precios de la construcción. CYPE Ingenieros, S.A.
- Fecha: 23/01/2025
- Divisa: EUR
- Costes indirectos: 3 %
- IVA: 21 %

## R Revestimientos y trasdosados

### RE Peldaños

#### REG De piezas cerámicas

**REG100** m Revestimiento de peldaño de escalera interior, con piezas de gres esmaltado. Colocación en capa fina.
Precio: 0
Revestimiento de peldaño de escalera interior, con piezas de gres esmaltado, formado por huella con canto redondeado, y tabica, gama media, capacidad de absorción de agua E<3%, grupo BIb, según UNE-EN 14411, con resistencia al deslizamiento 35
