# Hidrófugo transparente para fachadas

- Propiedad del archivo: CYPE Ingenieros S.A.
- Formato: FIEBDC-3/2016
- Programa: Generador de precios de la construcción. CYPE Ingenieros, S.A.
- Fecha: 22/10/2024
- Divisa: EUR
- Costes indirectos: 3 %
- IVA: 21 %

## R Revestimientos y trasdosados

### RL Tratamientos superficiales de protección

#### RLH Hidrófugos

**RLH010** m² Hidrófugo transparente para fachadas.
Aplicación de tratamiento superficial de protección hidrófuga para fachadas de piedra natural, mediante impregnación hidrófuga incolora, Impermor "GRUPO PUMA", a base de una mezcla de disolventes y derivados orgánicos de silano y siloxano, aplicada en manos sucesivas hasta la saturación del elemento (rendimiento: 0,55 l/m²). Incluso limpieza de la superficie soporte.
Incluye: Limpieza general del paramento soporte. Aplicación del hidrofugante.
Criterio de medición de proyecto: Superficie medida según documentación gráfica de Proyecto, con el mismo criterio que el soporte base.
Criterio de medición de obra: Se medirá la superficie realmente ejecutada según especificaciones de Proyecto, con el mismo criterio que el soporte base.

| Código | Ud | Descripción | Rendimiento | Precio | Importe |
|---|---|---|---|---|---|
| mt27tsg020d | l | Impregnación hidrófuga incolora, Impermor "GRUPO PUMA", a base de una mezcla de disolventes y derivados orgánicos de silano y siloxano, resistente a los rayos UV y a los álcalis, repelente del agua y la suciedad, para aplicación sobre superficies de hormigón, mortero, ladrillo cerámico o piedra natural. (material) | 0.55 | 7.52 | 4.136 |
| mo038 | h | Oficial 1ª pintor. (mano de obra) | 0.197 | 22.13 | 4.360 |
| % | % | Costes directos complementarios | 2 % | 8.496 | 0.170 |
|  |  | Costes directos |  |  | 8.666 |

Residuos:
- colocación: mt27tsg020d; factor de residuo 0.0494312

## Recursos

**mt27tsg020d** l Impregnación hidrófuga incolora
Datos técnicos: Coste energético 120.207 MJ; Emisión de CO2 4.956 kg; Código LER 17 09 04; Masa del elemento 0.8 kg; Volumen 0.000533 m3
Residuos:
- embalaje: re150104 Envases metálicos. (componente de residuo); rendimiento 0.05 kg; Código LER 15 01 04; Masa del elemento 1 kg; Volumen 0.001667 m3
