# Pavimento interior de piezas de gres porcelánico técnico, de gran formato. Colocación en capa fina

- Propiedad del archivo: CYPE Ingenieros S.A.
- Formato: FIEBDC-3/2016
- Programa: Generador de precios de la construcción. CYPE Ingenieros, S.A.
- Fecha: 23/01/2025
- Divisa: EUR
- Costes indirectos: 3 %
- IVA: 21 %

## R Revestimientos y trasdosados

### RS Pavimentos

#### RSG De piezas cerámicas

**RSG150** m² Pavimento interior de piezas de gres porcelánico técnico, de gran formato. Colocación en capa fina.
Pavimento interior de piezas de gran formato de gres porcelánico técnico, de 1000x1000x12 mm, gama media, capacidad de absorción de agua E<0,1%, grupo BIa, según UNE-EN 14411, con resistencia al deslizamiento 353000 N; resistencia a la flexión >45 N/mm². SOPORTE: de mortero de cemento. COLOCACIÓN: en capa fina y mediante doble encolado con adhesivo cementoso mejorado, C2 TE, según UNE-EN 12004, con deslizamiento reducido y tiempo abierto ampliado Pegoland Profesional Porcelánico "GRUPO PUMA". REJUNTADO: con mortero de juntas cementoso mejorado, con absorción de agua reducida y resistencia elevada a la abrasión, Morcemcolor Plus Flexible "GRUPO PUMA" tipo CG 2 W A, color Blanco, en juntas de 2 mm de espesor.
Incluye: Limpieza y comprobación de la superficie soporte. Replanteo de los niveles de acabado. Replanteo de la disposición de las piezas y juntas de movimiento. Aplicación del adhesivo. Colocación de las crucetas. Colocación de las piezas a punta de paleta. Formación de juntas de partición, perimetrales y estructurales. Rejuntado. Eliminación y limpieza del material sobrante. Limpieza final del pavimento.
Criterio de medición de proyecto: Superficie útil, medida según documentación gráfica de Proyecto. No se ha incrementado la medición por roturas y recortes, ya que en la descomposición se ha considerado un 5% más de piezas.
Criterio de medición de obra: Se medirá la superficie realmente ejecutada según especificaciones de Proyecto.

| Código | Ud | Descripción | Rendimiento | Precio | Importe |
|---|---|---|---|---|---|
| mt09mcp100m | kg | Adhesivo cementoso mejorado, C2 TE, según UNE-EN 12004, con deslizamiento reducido y tiempo abierto ampliado Pegoland Profesional Porcelánico "GRUPO PUMA", color blanco, a base de cemento de alta resistencia, áridos seleccionados, aditivos y resinas sintéticas, para la colocación en capa fina de todo tipo de piezas cerámicas en paramentos verticales interiores y pavimentos interiores y exteriores. (material) | 8 | 0.52 | 4.160 |
| mt18bcp110glb | m² | Piezas de gran formato de gres porcelánico técnico, de 1000x1000x12 mm, gama media, capacidad de absorción de agua E<0,1%, grupo BIa, según UNE-EN 14411, con resistencia al deslizamiento 353000 N; resistencia a la flexión >45 N/mm². (material) | 1.05 | 188.7 | 198.135 |
| mt18acc100a | Ud | Kit de crucetas de PVC para garantizar un espesor de las juntas entre piezas de entre 1 y 20 mm, en revestimientos y pavimentos cerámicos. (material) | 0.066 | 2.4 | 0.158 |
| mt09mcp020ga | kg | Mortero de juntas cementoso mejorado, con absorción de agua reducida y resistencia elevada a la abrasión, Morcemcolor Plus Flexible "GRUPO PUMA", tipo CG2 W A, según UNE-EN 13888, color Blanco, para juntas de 2 a 15 mm, a base de cemento de alta resistencia, áridos seleccionados, aditivos especiales y pigmentos, con efecto antimoho, antiverdín y preventivo de las eflorescencias, hidrorrepelente, especial para rejuntado de todo tipo de piezas cerámicas y piedras naturales en zonas de proliferación de microorganismos. (material) | 0.08 | 1.75 | 0.140 |
| mo023 | h | Oficial 1ª solador. (mano de obra) | 0.506 | 23.1 | 11.689 |
| mo061 | h | Ayudante solador. (mano de obra) | 0.253 | 21.94 | 5.551 |
| % | % | Costes directos complementarios | 2 % | 219.833 | 4.397 |
|  |  | Costes directos |  |  | 224.230 |

Residuos:
- colocación: mt09mcp100m; factor de residuo 0.07
- colocación: mt18bcp110glb; factor de residuo 0.0123
- colocación: mt09mcp020ga; factor de residuo 0.07

## Recursos

**mt09mcp100m** kg Adhesivo cementoso mejorado
Datos técnicos: Coste energético 3.871 MJ; Emisión de CO2 0.344 kg; Código LER 17 09 04; Masa del elemento 1 kg; Volumen 0.000667 m3
Residuos:
- embalaje: re170203 Plástico. (componente de residuo); rendimiento 0.003 kg; Código LER 17 02 03; Masa del elemento 1 kg; Volumen 0.001667 m3

**mt18bcp110glb** m² Piezas de gran formato de gres porcelánico técnico
Datos técnicos: Coste energético 235.934 MJ; Emisión de CO2 11.519 kg; Código LER 17 01 03; Masa del elemento 20 kg; Volumen 0.016 m3
Residuos:
- embalaje: re150101 Envases de papel y cartón. (componente de residuo); rendimiento 0.214 kg; Código LER 15 01 01; Masa del elemento 1 kg; Volumen 0.001333 m3
- embalaje: re170201 Madera. (componente de residuo); rendimiento 0.034 kg; Código LER 17 02 01; Masa del elemento 1 kg; Volumen 0.000909 m3

**mt09mcp020ga** kg Mortero de juntas cementoso mejorado
Datos técnicos: Coste energético 7.725 MJ; Emisión de CO2 0.576 kg; Código LER 17 09 04; Masa del elemento 1 kg; Volumen 0.000667 m3
Residuos:
- embalaje: re150101 Envases de papel y cartón; rendimiento 0.02 kg
- embalaje: re170201 Madera; rendimiento 0.005 kg
- embalaje: re170203 Plástico; rendimiento 0.008 kg
