# Pavimento continuo de hormigón impreso, para exteriores

- Propiedad del archivo: CYPE Ingenieros S.A.
- Formato: FIEBDC-3/2016
- Programa: Generador de precios de la construcción. CYPE Ingenieros, S.A.
- Fecha: 23/05/2025
- Divisa: EUR
- Costes indirectos: 3 %
- IVA: 21 %

## U Urbanización interior de la parcela

### UX Pavimentos exteriores

#### UXC Continuos de hormigón

**UXC010** m² Pavimento continuo de hormigón impreso, para exteriores.
Pavimento continuo de hormigón impreso, con juntas, de 10 cm de espesor, realizado con hormigón HM-20/B/20/X0 fabricado en central y vertido desde camión, extendido y vibrado manual mediante regla vibrante; coloreado y endurecido superficialmente mediante espolvoreo con mortero endurecedor Paviland Impreso "GRUPO PUMA", color Blanco, rendimiento 4,5 kg/m²; acabado impreso en relieve previa aplicación de desmoldeante en polvo Paviland Desmoldeante "GRUPO PUMA", color incoloro; y capa de sellado final con resina en base acuosa Paviland Resina Base Acuosa A4 "GRUPO PUMA", incolora.
Criterio de valoración económica: El precio no incluye la base de la solera ni la ejecución y el sellado de las juntas.
Incluye: Preparación de la superficie de apoyo del hormigón. Replanteo de las juntas de construcción, de dilatación y de retracción. Colocación de encofrados. Tendido de niveles. Riego de la superficie base. Conexionado, anclaje y emboquillado de las redes de instalaciones proyectadas. Vertido, extendido y vibrado del hormigón. Nivelado y fratasado manual del hormigón. Curado del hormigón. Aplicación manual del mortero coloreado endurecedor. Aplicación del desmoldeante hasta conseguir una cubrición total. Impresión del hormigón mediante moldes. Retirada de encofrados. Limpieza de la superficie de hormigón, mediante máquina hidrolimpiadora de agua a presión. Aplicación de la resina de acabado.
Criterio de medición de proyecto: Superficie medida en proyección horizontal, según documentación gráfica de Proyecto.
Criterio de medición de obra: Se medirá, en proyección horizontal, la superficie realmente ejecutada según especificaciones de Proyecto.

| Código | Ud | Descripción | Rendimiento | Precio | Importe |
|---|---|---|---|---|---|
| mt10hmf010tLb | m³ | Hormigón HM-20/B/20/X0, fabricado en central. (material) | 0.105 | 85.8 | 9.009 |
| mt09hip010aa | kg | Mortero endurecedor Paviland Impreso "GRUPO PUMA", color Blanco, compuesto de cemento de alta resistencia, áridos seleccionados, pigmentos y aditivos, de alta resistencia a la abrasión, aplicado como acabado del hormigón impreso, espolvoreado superficialmente sobre el hormigón fresco. (material) | 4.5 | 0.46 | 2.070 |
| mt09hip020q | kg | Desmoldeante en polvo Paviland Desmoldeante "GRUPO PUMA", color incoloro, compuesto de agentes antiadherentes y colorantes inorgánicos, aplicado en pavimentos continuos de hormigón impreso. (material) | 0.1 | 4.22 | 0.422 |
| mt09hip030k | l | Resina en base acuosa Paviland Resina Base Acuosa A4 "GRUPO PUMA", incolora, para el curado y la protección de pavimentos continuos de hormigón impreso, formada por una dispersión de resina acrílica estirenada. (material) | 0.1 | 3.06 | 0.306 |
| mq06vib020 | h | Regla vibrante de 3 m. (maquinaria) | 0.019 | 5.23 | 0.099 |
| mq08lch040 | h | Hidrolimpiadora a presión. (maquinaria) | 0.174 | 5.15 | 0.896 |
| mo041 | h | Oficial 1ª construcción de obra civil. (mano de obra) | 0.205 | 23.1 | 4.736 |
| mo087 | h | Ayudante construcción de obra civil. (mano de obra) | 0.327 | 21.94 | 7.174 |
| % | % | Costes directos complementarios | 2 % | 24.712 | 0.494 |
|  |  | Costes directos |  |  | 25.206 |

Residuos:
- colocación: mt10hmf010tLb Hormigón HM-20/B/20/X0, fabricado en central; factor de residuo 0.00135719
- colocación: mt09hip010aa; factor de residuo 0.07
- colocación: mt09hip020q; factor de residuo 0.048049
- colocación: mt09hip030k; factor de residuo 0.06

## Recursos

**mt10hmf010tLb** m³ Hormigón HM-20/B/20/X0, fabricado en central
Datos técnicos: Coste energético 1840.000 MJ; Emisión de CO2 230.000 kg; Código LER 17 01 01; Masa del elemento 2300 kg; Volumen 1.533333 m3

**mt09hip010aa** kg Mortero endurecedor Paviland Impreso "GRUPO PUMA"
Datos técnicos: Coste energético 2.251 MJ; Emisión de CO2 0.184 kg; Código LER 17 09 04; Masa del elemento 1 kg; Volumen 0.000667 m3
Residuos:
- embalaje: re170203 Plástico. (componente de residuo); rendimiento 0.003 kg; Código LER 17 02 03; Masa del elemento 1 kg; Volumen 0.001667 m3

**mt09hip020q** kg Desmoldeante en polvo Paviland Desmoldeante "GRUPO PUMA"
Datos técnicos: Coste energético 88.520 MJ; Emisión de CO2 4.792 kg; Código LER 17 09 04; Masa del elemento 1 kg; Volumen 0.000667 m3
Residuos:
- embalaje: re170203 Plástico; rendimiento 0.003 kg

**mt09hip030k** l Resina en base acuosa Paviland Resina Base Acuosa A4 "GRUPO PUMA"
Datos técnicos: Coste energético 75.827 MJ; Emisión de CO2 2.881 kg; Código LER 17 09 04; Masa del elemento 1 kg; Volumen 0.000667 m3
Residuos:
- embalaje: re150104 Envases metálicos. (componente de residuo); rendimiento 0.042 kg; Código LER 15 01 04; Masa del elemento 1 kg; Volumen 0.001667 m3
